# A009_NB_Groß-Kfz-Halle_AM Weißenfels
Angebotsaufforderung (GAEB DA XML 3.2, DA83)
Projekt: A-10273-00
Währung: EUR
Vergabeart: Offenes Verfahren
Eröffnung: 14.07.2026 10:00:00
Ende der Zuschlagsfrist: 25.08.2026
Ausführungsbeginn: 01.09.2026
Ausführungsende: 29.10.2026
Auftraggeber: Autobahn GmbH des Bundes, Niederlassung Ost (Halle/Saale), AdB-NL Ost, Magdeburger Str.51, 06112 Halle, Magdeburger Str.51, 06112 Halle/Saale, Telefon +49 345 940 997 00, Fax +49 34594099702, E-Mail vergabe.ost@autobahn.de; Vergabenummer: A1027300021
Erstellt mit: GXML Toolbox V3.3 R20230829, iTWO_64 V25.0.650, 09.06.2026

## Vorbemerkungen
Hinweise, welche für sämtliche Möbel- und Ausrüstungsgegenstände zwingend zu beachten sind.

  Die Anlagen der  Autobahn GmbH zählen zur  kritische Infrastruktur, daher sind
  sämtliche Kommunikationswege, welche auf digitalem Wege funktionieren immer
  mit der entsprechenden Dienststelle abzustimmen. Für die Ausstattung bedeutet dies,
  dass eine Smart-Home-Einbindung nicht möglich ist. Elektronik darf kein eigenes
  Betriebssytem besitzen und nicht in ein Netzwerk eingebunden werden. Daher sind
  alle Fabrikate ohne Smart-Home-Einbindung oder vergleichbares anzubieten.

  Es versteht sich, dass auch ohne explizite Erklärung alles geliefert und montiert wird.
  Sämtliche hier beschriebene Ausstattung muss in das erste Obergeschoss, welches
  in ca. 7 m Höhe befindlich ist. Der Transport funktioniert prinzipiell über das Treppenhaus.
  Eine Nutzung des Aufzuges kann möglich sein, wird von Seiten des Bauherrn nicht zugesichert.

  Es sind die Hinweise und Vorgaben der Baubeschreibung zu beachten.

Es ist für sämtliche Leistungspositionen dieser Ausschreibung eine Gewährleistung von 4 Jahren anzubieten.

  Die Qualität der Ausrüstungsgegenstände ist darauf abzustimmen.

## 21 Ausstattung
Datum: 29.05.2026
WaGr: 99_99_01

### Titel 00 Baustelleneinrichtung

#### Bereich 00.01 BE, Projektspezifisch

**00.01.0001 Baustelleneinrichtung**
*** Pauschalposition
Einrichten, der Baustelle.
Es sind alle im Zusammenhang mit der Baustelle entstehenden Kosten der Baustelleneinrichtung einzukalkulieren.
z.B.
- Kran (Mobil oder Trumdrehkran) oder sonst. Hebezeug
- Übernachtungskosten
- Lagermöglichkeiten
- Gebühren im Zusammenhang mit der Baustelleneinrichtung,
  soweit nicht durch Vorschriften anders geregelt
- Reinigung der Zufahrten auf dem Gelände von groben
  Verschmutzungen.
- Aufwendungen, die sich durch den kontinuierlichen Betrieb der  Autobahnmeisterei und damit den Baueinschränkungen
  ergeben
- Aufstellen eines Bauzeitenplans
- Führen eines Bautagebuchs
- Abdecken und Schützen des vorhandenen Fußbodens (PVC)

Bauzaun, Bürocontainer bauseits
Menge: 1,000 Psch

**00.01.0002 Baustelle räumen**
*** Pauschalposition
vollständige Beräumung der Baustelle vollständiger Montage aller Möbel, inkl. Beseitigung von Verpackungsmaterial o.Ä.
Menge: 1,000 Psch

**00.01.0003 Bestandsaufnahme**
Gemeinsame Bestandsaufnahme mit der Bauüberwachung, bzw. Bauherrn zur Dokumentation von bereits vorhandener Schäden in den auszustattenden Räumen..

Übergabe eines Protokolls mit Fotodokumentation von allen Beteiligten unterschrieben..
Menge: 1,000 St

### Titel 01 Ausstatt. des Seminarraum

#### Bereich 01.01 Teeküche

**01.01.0001 Werkplanung Küche**
Erstellung und Lieferung einer Werkplanung (Anlagenzeichnungen) für die nachfolgend beschriebene Teeküche. Inkl. eines örtlichen Aufmaßes, als Grundlage.

Erforderliche Öffnungsmaße, Lastannahmen etc. sind im Vorfeld abzustimmen und mit den, dem Auftragnehmer zur Verfügung gestellten, Plänen abzugleichen. Die Werkplanung ist vor Ausführung der örtlichen Bauleitung zwecks Bestätigung vorzulegen.

Ansicht: Abbildung ähnlich
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
Isometrie: Abbildung ähnlich
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Menge: 1,000 St

**01.01.0002 Teeküchenzeile, Spanpl., b=2400 mm**
Teeküchenzeile aus beschichteter Spanplatte, in folgender Ausführung:

-  1x
  2-türiger Unterschrank für Spühlbecken ohne Mittelwand und 1 verstellbaren Einlegeboden. Front mit zweitüriger Teilung. b=1,20 m

-  2 x
  Unterschrank mit 3 Vollauszugschubladen b=0,60 m
  (oberstes Fach für Besteck, inkl. Besteckkasten)

- 2 x
  Unterschrank mit Drehtür und 3 verstellbare Einlegeböden. b=0,60 m

- 1 x
  Unterschrank zur Aufnahme für Geschirrspühlers b=0,60m
  Vorderseite mit Blende, passend für den Geschirrspühler und zur Oberfläche der Fronten.

- Durchgehender Sockel

- 5 x
  Hängeschränke mit Drehtür und zwei Einlegeböden
  b= 0,60 m

- 2 x
  Mikrowellenumbauschrank über der Mikowelle mit Klappe für zusätzlichen Stauraum

- 1 x
  Eckregal als Unterschrank. Ecke schräg zugeschnitten.
  Inklusive von 2 fest montierte Einlegeböden

Aufbau
- Feinspanplatten: d = 20 mm ( +/- 2 mm)
- beschichtet mit Schichtstoffplatten
- Farbton Beschichtung: Weiß, hell getönt(Korpus)
- Dicke Rückwand: 6 mm
- Handgriffe  : Edelstahl

Arbeitsplatte( nicht brennbar)
- Granit, dunkelblau-grau
- Materialdicke: 30 mm
- Ausschnitte für Spühle und Kochfeld in separate
  Leistungsposition der jeweiligen Geräte einkalkulieren.
- Höhe Arbeitsplatte: 860 mm
- in drei Einzellängen: 3,40m
  1,80m
  0,60 m (als Sonderzuschnitt
  mit örtlicher Anpassung)
Es handelt sich um Kalkulationslängen. Tatsächliche Größe nach örtlichem Aufmaß

Fronten
Frontdekor nach Wahl des Auftraggebers nach Bemusterung.
Uni-Farben als vollfarbtöne, glatt.

Skizze: Abbildung ähnlich
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Menge: 1,000 St

**01.01.0003 Spühlbecken**
Küchenspüle mit Restebecken und Ablage

Breite: 100 cm
Tiefe:  50  cm
Farbton: anthrazit

Liefern, Ausschnitt in der Arbeitsplatte herstellen und Montieren.
Fixierung der Spühle an der Arbeitsplatte, Abdichten und Anschließen an das vorhandene Abwassersystem des Gebäudes mittels HT-Rohr.
Hausanschluss für Schmutzwasser: DN 70

Ansicht: Abbildung ähnlich

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Menge: 1,000 St

**01.01.0004 Mischarmatur**
Einhebel-Mischarmatur für Küche und zur Montage auf Arbeitsplatten bzw. Spühlbecken geeignet.

Oberfläche: Chrom, glänzend
Höhe:  280 mm bis 320 mm
Ausladung: 200 mm bis 250 mm
Schwenkbar

Liefern und montieren, inkl. Anschluss an die vorhandenen Eckventiele des Gebäudes.

Form wie folgt: Abbildung ähnlich

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Menge: 1,000 St

**01.01.0005 Induktionsfeld**
Induktions-Kochfeld

Systembreite: 800 mm
Montageart: aufliegend
Randeinfassung: Edelstahl
Anschlusswer: 7 - 8 kW

Kochzonen: mind. 4
Flexzone: ja
Bedienung: Slider-Touch
Boost-Funktion: Ja
Timer: Ja, mit Abschaltfunktion

Liefern und montieren, inkl. Anschluss an die
Herdanschlussdose durch geeignetes Fachpersonal,
inkl. passenden Ausschnitt der Arbeitsplatte herstellen.

Beispiele: Abbildung ähnlich
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
Keine Smart-Home-Unterstützung
Menge: 1,000 St

**01.01.0006 Kühlschrank**
Vollraumkühlschrank

Breite:  60 cm
Höhe:  180 - 210 cm
Nutzinhalt:  240 - 250 l
Energieeffizienzklasse: min. B
Tiefkühlfach: nein

Liefern, Aufstellen und Anschluss an den Stromkreislauf des Gebäudes

Ansicht: Abbildung ähnlich

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Menge: 1,000 St

**01.01.0007 Mikrowelle**
Mikrowelle, passend zum Mikrowellen-Umbauschrank liefern und montieren, inkl. Anschluss an das vorhandene Stromnetz.

Leistungsstufen: 6; max. 600 W
Grillfunktion: nein

Handhabung durch Einstellen der Leistung und Dauer, ohne Zusatzfunktionen, zur einfachen Bedienung.
(Wechselnde Nutzer, ohne Einweisung)
Menge: 2,000 St

**01.01.0008 Dunsthaube**
Dunsthaube für Umluft-Betrieb mit Kohlefilter

Oberfläche:  Edelstahl
Einbau:  nein, Solitärobjekt in Sichtqualität
Licht:  ja
Leistungsstufen: 3
Max. Geräuschpegel: 55 db(A)
Austauschbare Filter: ja
Oberfläche:  Edelstahl

Liefern und Montieren und Anschluss an das Stromnetz des Gebäudes.

Inkl. Kohlefilter und 3 Ersatzfilter.
Menge: 1,000 St

**01.01.0009 Geschirrspühler**
Bodenständige Spülmaschine in Edelstahl.

Maximale Anschlussleistung: 3,5 kW / 230 V
Energieeffizienzklasse: A
Breite:  60 cm
Spühlgänge /h:min. 20 Körbe

Zubehör:  1 x Besteckkorb
  2 x Universalkorb
  1x Einfülltrichter für Salz
  1x Installationsmaterial
  (z.B. Schläuche)

Warnanzeige bei fehlenden Verbauchsmaterialien, z.B. Spezialsalz.

Keine Smart-Home-Unterstützung

liefern und montieren, inkl. Anschluss an Wasser, Abwasser und Strom des Gebäudes.
Menge: 1,000 St

**01.01.0010 Putzmittelschrank**
Putzmittelschrank, abschließbar

Korpus: Stahl, lackiert, hellgrau
Türen: Stahl, lackiert nach Wahl des AGe
Breite: 100 cm
Höhe:  195 cm
Tiefe:  50 cm

Ansicht: Abbildung ähnlich
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liefern und montieren
Menge: 1,000 St

**01.01.0011 Schwerlastregal**
Schwerlastregal aus Stahl und Kunststofffüße

Breite: 90 - 100 cm
Höhe:  190 - 200 cm
Tiefe:  45 - 55 cm
Last je Boden: 200 kg
Material: Stahl, verzinkt, Böden HDF-Platte
Koppelmöglichkeit: ja

liefern und montieren, ggf. koppeln.
Menge: 2,000 St

#### Bereich 01.02 Seminarraum

**01.02.0001 Besprechungstisch**
Besprechungstisch / Seminartisch mit Rohrgestell.
Tischplatte bündig abschließend.
Tische als klappbare und rollbare Ausführung.
Tischplatte: Kieselgrau / Holzoptik nach Abstimmung mit dem Auftraggeber

Stahlrohr / Aluminumrohr pulverbeschichtet, Rollen aus Kunststoff mit Bremsfunktion.

Tische sind koppelbar auszuführen.

inkl. integrierter Netbox für die Anschlüsse:
  Einsatz 3 x Schuko-D
  2 x USB-Ladegeraet A+C
Netbox einklappbar

l/b :  ca. 1400 x 600 mm

Inkl Kabelschacht, Eckig unter der Tischplatte über die lange Seite zur bauseitigen Elektrifizierung.

Ansicht: Abbildung ähnlich

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Menge: 63,000 St

**01.02.0002 Seminarstuhl**
Seminarstuhl mit Stahlgestell wie folgt:

-  senkrecht stapelbar
-  Sitzschale aus lakiertem Sperrholz
-  Gestell aus gebogenem Rundohrt, Stahl
-  sichtbare Verschraubung
-  Polster leicht reinigungsfähig (Microfaser)
-  Sitzpolsterfarbe: mittelrot
-  Sitzhöhe 46 cm +-1,00 cm

Ansicht: Abbildung ähnlich

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Menge: 130,000 St

**01.02.0003 Stuhlwagen**
Stuhlwagen zum Transport vorgenannter gestapelter Stühle.

Aufnehmbare Kapzität: min. 10 Stühle des angebotenen Fabrikats.
Menge: 1,000 St

**01.02.0004 Besprechungstisch m Blende**
Besprechungstisch / Seminartisch mit Vierkantrohrgestell.
Tischplatte bündig abschließend.

Tischplatte: Kieselgrau / Holzoptik, wie Tisch
Füße und Zargen Stahlrohr pulverbeschichtet, Kunststoff-Stellgleiter.

l/b :  ca. 1400 x 800 mm

Inkl Kabelschacht, Eckig unter der Tischplatte über die lange Seite zur Elektrifizierung.
inkl. Blende an der Forderseite, Höhe der BLende: ca. 600 mm

inkl. integrierter Netbox für die Anschlüsse:
  Einsatz 3 x Schuko-D
  2 x USB-Ladegeraet A+C
  1 x HDMI
Netbox einklappbar
Menge: 2,000 St

**01.02.0005 Steh-/Rednerpult**
Rednerpult mit Rollen, passend zur Optik der Seminarraum-Ausstattung.

inkl. integrierter Netbox für die Anschlüsse:
  Einsatz 3 x Schuko-D
  2 x USB-Ladegeraet A+C
  1 x HDMI
Netbox einklappbar

Höhenverstellbar mit Frontblende und Ablagefächern.
Oberste Ebene leicht geneigt und Abrollschutz.

inkl. Bohrung zur Aufnahme eines Mikrofons.
Menge: 2,000 St

**01.02.0006 Sideboard**
Beistellschrank, verschließbar, liefern und aufstellen.

Material: Beschichtete Möbelbauplatte
Breite: 120 cm
Höhe:  80 - 90 cm
Tiefe:  40 cm
Farbe: Weiß, hell getönt
Türen: Schiebetüren, Abschließbar
Ausstattung: 2 Verschtellbare Einlegeböden
  Schrank mittig geteilt

Ansicht: Abbildung ähnlich

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Menge: 2,000 St

#### Bereich 01.03 Haustechnikraum

**01.03.0001 Schreibtisch, FI-Verbundplatten**
Schreibtisch, bestehend aus
-  Schubladenschrank mit 4 Schubladen, Kugellagerführung
-  Schrank mit Schreibutensilienauszug und Tür
-  verstellbare Fächer
Holzart  : Fichte-Verbundplatte A-/B-Qualität mit  Massivholzanleimern
Oberfläche  : seidenmatt farblos lackiert
Masse b/h/t  : 1300 / 750 / 750 mm
Menge: 1,000 St

**01.03.0002 Bürostuhl**
Bürostuhl
-  höhenverstellbar
-  ohne Armlehne
-  6 Kunstroffrollen
Menge: 1,000 St

#### Bereich 01.04 Sonstiges

**01.04.0001 Senkrechtmarkise 4,50x1,50**
Senkrechtmarkise mit Gehäuse quadratisch,
Motor-Bedienung, C-Schienen geführt für den Innenbereich.

inkl. Endstab am unteren Ende des Behanges.
Mit integrierter Antriebseinheit und Wickelwelle

C-Schienenführung an den Seiten.

Gehäuse
Stranggepresstes Aluminiumgehäuse in U-Form;
Wandstärke mind. 1,5 mm

Gehäuse entsprechend Anlagengröße und statischen Erfordernissen

Inkl. Schalter: hoch, runter, stopp
automatische Abschaltung bei erreichen der Endlagen.

inkl. interner elektrischer Verkabelung zwischen Antriebswelle und Schalter.

Wickelwelle auf die Anlagentechnik abgestimmte Stahlwelle;
verzinkt; Wellenlagerung in wartungsfreien, geräuscharmen und hochbelastbaren Kunststoff-Gleitlagern

Behangmaterial
Verdunklungsvorhan in Uni-Farbe nach Standard-Farbpallette und Freigabe durch den Bauherrn.

Behangverarbeitung
In einem Stück konfektionierter Behang;
in Abhängigkeit von der zur Verfügung stehenden
Rollenware des Behanges sind Quernähte einzuarbeiten;

Endstab
Stranggepresstes Aluminiumprofil 30 x 28,5 mm; mit
hoher Querstabilität; Hohlkammer zum Einlegen von
Beschwerungsprofilen (Gewicht abhängig. von
Anlagengröße und Einsatzzweck der Anlage);

Seitliche Führung
2-teiliges, C-förmiges Aluminium-Strangpressprofil;
zur Führung des Endstabes; die Verklipsung der beiden Schienenteile ist reversibel;

die Verschraubung ist unsichtbar, so dass bei
Schienenbefestigung von vorne keine Bohrungen der
Verschraubungen zu sehen sind.

Antrieb
Wechselstrommotor 230 VAC / 50Hz als Rohrmotor mit
elektronischer Endlageneinstellung; automatische
Abschaltung in beiden Endlagen; Zwischenhalt frei
programmierbar

Elektroarbeiten
Inkl. interner Verkabelung bis zur Klemmdose der hausinternen Elektrik, Entfernung zur Dose: 5m,

Oberflächenbehandlung
Sichtbare Metallteile pulverbeschichtet in  RAL-Farbton nach Wahl des AG;
Kunststoffteile in grau oder schwarz
Alle Befestigungselemente in Edelstahl-Ausführung.

Planmaße sind vor Ausführung am Bau zu prüfen!

Montage an der Wand (Porenbeton)
Rohbaugröße des Fensters: b x h = 4,50 x 1,50 m
Maßabweichungen von 5% sind einzukalulieren.

Ansicht: Abbildung ähnlich

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Menge: 2,000 St

**01.04.0002 Senkrechtmarkise 1,12x1,50**
Senkrechtmarkise mit Gehäuse quadratisch,
Motor-Bedienung, C-Schienen geführt für den Innenbereich.

inkl. Endstab am unteren Ende des Behanges.
Mit integrierter Antriebseinheit und Wickelwelle

C-Schienenführung an den Seiten.

Gehäuse
Stranggepresstes Aluminiumgehäuse in U-Form;
Wandstärke mind. 1,5 mm

Gehäuse entsprechend Anlagengröße und statischen Erfordernissen

Inkl. Schalter: hoch, runter, stopp
automatische Abschaltung bei erreichen der Endlagen.

inkl. interner elektrischer Verkabelung zwischen Antriebswelle und Schalter.

Wickelwelle auf die Anlagentechnik abgestimmte Stahlwelle;
verzinkt; Wellenlagerung in wartungsfreien, geräuscharmen und hochbelastbaren Kunststoff-Gleitlagern

Behangmaterial
Verdunklungsvorhan in Uni-Farbe nach Standard-Farbpallette und Freigabe durch den Bauherrn.

Behangverarbeitung
In einem Stück konfektionierter Behang;
in Abhängigkeit von der zur Verfügung stehenden
Rollenware des Behanges sind Quernähte einzuarbeiten;

Endstab
Stranggepresstes Aluminiumprofil 30 x 28,5 mm; mit
hoher Querstabilität; Hohlkammer zum Einlegen von
Beschwerungsprofilen (Gewicht abhängig. von
Anlagengröße und Einsatzzweck der Anlage);

Seitliche Führung
2-teiliges, C-förmiges Aluminium-Strangpressprofil;
zur Führung des Endstabes; die Verklipsung der beiden Schienenteile ist reversibel;

die Verschraubung ist unsichtbar, so dass bei
Schienenbefestigung von vorne keine Bohrungen der
Verschraubungen zu sehen sind.

Antrieb
Wechselstrommotor 230 VAC / 50Hz als Rohrmotor mit
elektronischer Endlageneinstellung; automatische
Abschaltung in beiden Endlagen; Zwischenhalt frei
programmierbar

Elektroarbeiten
Inkl. interner Verkabelung bis zur Klemmdose der hausinternen Elektrik,

Oberflächenbehandlung
Sichtbare Metallteile pulverbeschichtet in  RAL-Farbton nach Wahl des AG;
Kunststoffteile in grau oder schwarz
Alle Befestigungselemente in Edelstahl-Ausführung.

Planmaße sind vor Ausführung am Bau zu prüfen!

Montage an der Wand (Porenbeton)
Rohbaugröße des Fensters: b x h = 1,125 x 1,50 m
Maßabweichungen von 5% sind einzukalulieren.

Ansicht: Abbildung ähnlich

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Menge: 2,000 St

**01.04.0003 Large Format Displays**
Large Format Display

Einsatz: Fest installiertes Indoor-Display im Seminarraum

Format: 16:9-Format

Größe: 126 "

Kommunikation ausschließlich über HDMI, sofern WLAN vorhanden muss es deaktivierbar sein, zwingend kompatibel mit Cisco Roomkit Pro
Menge: 2,000 St

**01.04.0004 Modulares Lautsprechersystem**
*** Pauschalposition
Modulares Lautsprechersystem, zwingend kompatibel mit Cisco Roomkit Pro - passend zum Schallgutachten, angepasst auf die Raumgröße von 309,66 m²
Menge: 1,000 Psch

**01.04.0005 Handmikrofon**
Mikrofon in gehobener Qualitätsausführung,
ink. notwendiger Empfänger.

zwingend kompatibel mit Cisco Roomkit Pro

Klangqualität: Übertragungsbereich min. 100 Hz. - 15kHz, Klirrfaktor <1%, AEC (Acoustic Echo Cancellation) gegen Rückkopplung bei hybriden Meetings

Funktechnik: AES-256-Verschlüsselung und Reichweite >50 m im Innenraum

Akkulaufzeit: Mindestens 8 Stunden Dauerbetrieb mit Dockingstation zum Laden

Ausführung: Als Handmikrofon
Menge: 4,000 St

**01.04.0006 Mikrofonständer**
Mikrofonständer zur Aufnahme mobiler Funkmikrofone.
Dreibeistativ aus Stahlrohr, schwarz.

Höhenverstellbar im Bereich 900 bis 1600 mm
inkl. Schwenkarm (ausziehbar) mit einer Länge von
min.500 mm

inkl. 2 Kabelbefestigungsclips.
inkl. Mikrofonaufnahme, aufschraub- und wechselbar

Ansicht: Abbildung ähnlich
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Menge: 4,000 St

**01.04.0007 Tischmikrofon**
Tischmikrofon, passend zum angebotenen Rednerpult
in gehobener Qualitätsausführung,
ink. notwendiger Empfänger.

zwingend kompatibel mit Cisco Roomkit Pro

Klangqualität: Übertragungsbereich min. 100 Hz. - 15kHz, Klirrfaktor <1%, AEC (Acoustic Echo Cancellation) gegen Rückkopplung bei hybriden Meetings

Funktechnik: AES-256-Verschlüsselung und Reichweite >50 m im Innenraum

Akkulaufzeit: Mindestens 8 Stunden Dauerbetrieb mit Dockingstation zum Laden
Menge: 1,000 St

**01.04.0008 XLR-Kabel**
3-Poliges XLR-Kabel für Audiotechnik
abgeschirmt und mit verdrillten Einzeladern.

Anschlüsse: male-female Stecker
Länge: 20 m
Menge: 2,000 St

**01.04.0009 Mischpult**
Mischpult zur Regelung der Mikrofoneingänge sowie Lautsprecherausgänge zwingend kompatibel mit Cisco Roomkit Pro

Mindestausstatzung:

6 Mic-Line-Chanel
2 Stereo-Line-Eingänge
3 Aux Wege
USB-Interface

Kompatibel mit allen angebotenen Komponenten.

inkl. Kunststoff-Transportdeckel und Staubschutz.
Menge: 1,000 St

**01.04.0010 Mikrofonempfänger**
Empfänger für Funkmikrofone, passend zu den angebotenen Systemen und kompatibel mit Mikrofonen, Mischpult, sowie CiscoRoomkit pro

Steuerung von bis zu 4 Funkmikrofonen.
Menge: 1,000 St

**01.04.0011 Mobiles Display**
Mobiles Display wie folgt:

65" ohne "Smart-TV-Funktion" - Kommunikation ausschließlich über HDMI, sofern WLAN vorhanden muss es deaktivierbar sein - gelagert auf mobilem (rollbarem) Ständer, zwingend kompatibel mit Cisco Roomkit Pro
Menge: 2,000 St

**01.04.0012 Kamera**
4K-Kamera mobil mit Stativ - zwingend kompatibel mit Cisco Roomkit Pro
Menge: 1,000 St

### Titel 02 Ausstattung AM WSF

#### Bereich 02.01 Aufenthaltsraum

**02.01.0001 Tisch 80 x 160**
Konferenz / Basistisch, nicht verkettbar.

Gestell aus Stahl, vierkant, weiß lackiert.
Verstellbare Kunststoffüße

Breite:  80 cm
Tiefe:  160 cm
Höhe:  74 cm
Tischplatte: Eiche natur
UmleimerEiche natur

Ansicht: Abbildung ähnlich
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Menge: 12,000 St

**02.01.0002 Tisch 80 x 80**
Konferenz / Basistisch, nicht verkettbar.

Gestell aus Stahl, vierkant, weiß lackiert.
Verstellbare Kunststoffüße

Breite: 80 cm
Tiefe:  80 cm
Höhe:  74 cm
Tischplatte: Eiche natur
UmleimerEiche natur

Ansicht: Abbildung ähnlich
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Menge: 2,000 St

**02.01.0003 Tisch 100 x 100**
Konferenz / Basistisch, nicht verkettbar.

Gestell aus Stahl, vierkant, weiß lackiert.
Verstellbare Kunststoffüße

Breite: 100 cm
Tiefe:  100 cm
Höhe:  74 cm
Tischplatte: Eiche natur
UmleimerEiche natur

Ansicht: Abbildung ähnlich
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Menge: 2,000 St

**02.01.0004 Seminarstuhl**
Seminarstuhl mit Stahlgestell wie folgt:

-  senkrecht stapelbar
-  Sitzschale aus lakiertem Sperrholz
-  Gestell aus gebogenem Rundohrt, Stahl
-  Gestellfarbe: Schwarz
-  sichtbare Verschraubung
-  Polster leicht reinigungsfähig (Microfaser)
-  Sitzpolsterfarbe: mittelrot
-  Sitzhöhe 46 cm +/-1,00 cm

Ansicht: Abbildung ähnlich

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Menge: 65,000 St

#### Bereich 02.02 Umkleideräume

**02.02.0001 Wäschesammelschrank**
Wäschesammelschrank aus Stahlblech. Mit selbstschließender Einwurfklappe aus lackiertem Stahlblech
Farbe des Korpus: Hellgrau
Farbe Front: RAL 5017 Verkehrsblau

Ink. Schloss zum Verrschluss der Tür und mindestens 3 Schlüssel.

Mit Wäschesäcken zum Tausch, 4 Stück.
Liefern und aufstellen.

Breite:  415 mm
Tiefe:  500 mm
Höhe:  1800 mm

Ansicht: Abbildung ähnlich

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Menge: 1,000 St

**02.02.0002 Spind**
Garderobenschrank mit vorgebautem Schuhkasten und
Sitzbank

Material
- hochwertiges Qualitätsstahlblech
- alle Schrankelemente sind dauerhaft miteinander verschweißt
- auf vorgebautem Schuhkasten mit aufklappbarer Sitzbank

vorgebauter Schuhkasten und Sitzbank
- Sitzbänke aus Buchenschichtholz, aufklappbar
- Schuhkasten nur bei geöffneten Türen zugänglich
- Schuhkasten räumlich vom Schrankinnenraum getrennt

Inneneinrichtung
- serienmäßigje Schrank mit einem fest verschweißten
  Hutboden und einer Kleiderstange mit 3 verschiebbaren Haken  aus Kunststoff
- glatter Boden, ohne hervorstehende Kanten
-senkrechte Trennung 30/ 50

Türen
- mittels 2 innenliegender Scharniere rechts und links
  angeschlagen
- ein kastenförmiges Profil über die gesamte Türhöhe an der
  Verschlussseite dient zur zusätzlichen Stabilisierung
- EntIüftungsschIitze im oberen und unteren Türbereich
- eingeprägter Etikettenrahmen für Namensschilder

Verschluss
- Integrierter Drehriegel für Vorhängeschloss
  (Bügelstärke 6-7 mm)
-Türen mittig gemeinsam verschließbar

Farben Tür:  RAL 5017 Verkehrsblau
Abmessungen: B x H x T:2000 x 800 x 780
  Spindtiefe 500 mm

Ansicht: Abbildung ähnlich

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Menge: 64,000 St

**02.02.0003 Transport Wäschespind**
Transport Wäschespind

Wäschespinde aus lackiertem Stahlblech mit mehreren
Fächern. liefern und Montieren.
Fächer einzelabschließbar, inkl. Schlösser.
Mit austauschbaren Namensschildern

l/t/h:  1,20 / 0,50 / 1,95
Fächeranzahl: 12 Stück (4 übereinander / 3 nebeneinander)

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Abbildung ähnlich
Menge: 3,000 St

**02.02.0004 Wäschespind**
Wäschespind

Transport vorhandene Wäschespinde aus dem bestehenden
Verwaltugnsgebäude (Obergeschoss, Treppe) in den neuen
Umkleidebereich (Obergeschoss) transportieren und Aufstellen.
Die Schränke bestehen aus Stahlblech.

Es sind insgesamt 3 Schränke
2 Stück 4 x 4 Fächer (l/t/h = 1,20 / 0,50 / 1,95)
1 Stück 4 x 3 Fächer (l/t/h = 0,92 / 0,50 / 1,95)

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Abbildung ähnlich
Menge: 1,000 St

#### Bereich 02.03 Büro

**02.03.0001 Eckschreibtisch**
Eckschreibtisch, bestehend aus
-  Schubladenschrank mit 4 Schubladen, Kugellagerführung
-  Schrank mit Schreibutensilienauszug und Tür
-  Schreibtisch
Holzart  : Fichte-Verbundplatte A-/B-Qualität mit  Massivholzanleimern
Oberfläche  : seidenmatt farblos lackiert
Gestell  : Vierkantrohr, Stahl
Lackiert, schwarz
Füße  : Kunststoff, schwarz, höhenverstelllbar

Ausstattung: 3 Kabeldurchführungen
  Kabelführungsschiente unetrhalb der Tischplatte

Masse b/h/t  : 2000 (1500) / 750 / 750 mm

Ansicht: Abbildung ähnlich

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liefern und montieren
Menge: 1,000 St

**02.03.0002 Erweiterung**
Halbrunde Erweiterung des Schreibtisches zum
Besprechnungstisch,
passend zum Schreibtisch (Pos. 02.03.0001)

Durchmesser: 1200 mm
inkl. notwendiger Abstützungen.

Ansicht: Abbildung ähnlich

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
liefern und montieren.
Menge: 1,000 St

**02.03.0003 Bürostuhl**
Bürostuhl
-  höhenverstellbar
-  mit Armlehne

- Rückenlehne, federnd mit Neigungsbegrenzer
- Rückenstütze mit Netz
- Sitztiefenverstellung
- Sitzneigungsverstellung
- Armlehnenverstellung

- 6 Kunstroffrollen

Ansicht: Abbildung ähnlich

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Farbe nach Wahl des AG
Menge: 1,000 St

**02.03.0004 Freischwinger**
Freischwinger für Büro.
Farbe passend zum Bürostuhl,

Stahlrohr, gebogen und verkromt.
Sitzschale aus Holzwerkstoff.

Sitzfläche und Rückenleger gepolstert.

Ansicht: Abbildung ähnlich
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Menge: 2,000 St

**02.03.0005 Aktenschrank**
Aktenschrank aus Stahlblech, verschließbar liefern und montieren. Als gekoppelte Ausführung.

Breite: 80 cm
Höhe:  200 cm
Tiefe:  60 cm

Korpus in Stahlblech, hellgrau lackiert
Fronten in Stahlblech, Farbton nach Wahl des AG
Menge: 3,000 St

#### Bereich 02.04 Teeküche

**02.04.0001 Werkplanung Küche**
Erstellung und Lieferung einer Werkplanung (Anlagenzeichnungen) für die nachfolgend beschriebene Teeküche. Inkl. eines örtlichen Aufmaßes, als Grundlage.

Erforderliche Öffnungsmaße, Lastannahmen etc. sind im Vorfeld abzustimmen und mit den, dem Auftragnehmer zur Verfügung gestellten, Plänen abzugleichen. Die Werkplanung ist vor Ausführung der örtlichen Bauleitung zwecks Bestätigung vorzulegen.

Ansicht: Abbildung ähnlich
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
Isometrie: Abbildung ähnlich
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
zzgl. Flachstrecke (hier nicht dargestellt)
Menge: 1,000 St

**02.04.0002 Teeküchenzeile, Spanpl., b=2400 mm**
Teeküchenzeile aus beschichteter Spanplatte (Korpus) und Granit (Arbeitsplatte), in folgender Ausführung:

-  1x
  2-türiger Unterschrank für Spühlbecken ohne Mittelwand und 1 verstellbaren Einlegeboden. Front mit zweitüriger Teilung. b=1,20 m

-  2 x
  Unterschrank mit 3 Vollauszugschubladen b=0,60 m
  (oberstes Fach für Besteck, inkl. Besteckkasten)

- 2 x
  Unterschrank mit Drehtür und 3 verstellbare Einlegeböden. b=0,60 m

- 1 x
  Unterschrank zur Aufnahme für Geschirrspühlers b=0,60m
  Vorderseite mit Blende, passend für den Geschirrspühler
  (Geschirrspühler separat, hier kein Umbauschrank notwendig, abhängig vom angebotenen Fabrikat)

- Durchgehender Sockel

- 4 x
  Hängeschränke mit Drehtür und zwei Einlegeböden
  b= 0,60 m, t=0,40m

- 2 x
  Mikrowellenumbauschrank Über der Mikowelle mit Klappe für zusätzlichen Stauraum

- 1 x
  Blende für Längenausgleichm ink. Indiviualanpassung auf der
  Baustelle, Front passend b=55cm (+/- 5 cm).

Aufbau
- Feinspanplatten: d = 20 mm
- beschichtet mit Schichtstoffplatten
- Farbton Beschichtung: Weiß, hell getönt
- Dicke Rückwand: 6 mm
- Handgriffe  : Edelstahl

Fronten
Frontdekor nach Wahl des Auftraggebers nach Bemusterung.
Mittelrot, glatt ( bzw. nach Farbkarte des Herstellers in diesem Preissegment) Freigabe des AG ist erforderlich..

Arbeitsplatte(nicht brennbar)
- Granit, dunkelblau-grau
- Materialdicke: 30 mm
- Ausschnitte für Spühle und Kochfeld in separaten
  Leistungspositionen der jeweiligen Geräte einkalkulieren.
- Höhe Arbeitsplatte: 860 mm
- in drei Einzellängen: 2,40m
  (Kalkulationslängen)  2,40m
  1,55 m (als Sonderzuschnitt
  mit örtlicher Anpassung)

Skizze siehe Pos. 02.04.0001.

Ansicht: Abbildung ähnlich
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Menge: 1,000 St

**02.04.0003 Flachstrecke**
Flachstrecke, passend zur angebotenen Küche aus beschichteter Spanplatte, in folgender Ausführung:

- 2 x
  Unterschrank mit 3 Vollauszugschubladen b=0,60 m
  (oberstes Fach für Besteck, inkl. Besteckkasten)

- 1 x
  Eckregal als Unterschrank. Ecke schräg zugeschnitten.
  Ink. 2 fest montierte Einlegeböden

- 2 x
  Unterschrank mit Drehtür b=0,60 m
 inkl. 1 Einlegeböden, Höhenverstellbar.

- Durchgehender Sockel

Aufbau
- Feinspanplatten: d = 20 mm
- beschichtet mit Schichtstoffplatten
- Farbton Beschichtung: Weiß, hell getönt
- Dicke Rückwand: 6 mm
- Handgriffe  : Edelstahl

Fronten
Frontdekor nach Wahl des Auftraggebers nach Bemusterung.
Uni-Farben, glatt.

Arbeitsplatte (nicht brennbar
- Granit, dunkelblau-grau
- Materialdicke: 30 mm
- Höhe Arbeitsplatte: 860 mm
- Einzellängen: 2,80 m
  (Kalkulationslängen)  (als Sonderzuschnitt
  mit örtlicher Anpassung)

Ansicht: Abbildung ähnlich
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Menge: 1,000 St

**02.04.0004 Spühlbecken**
Küchenspüle mit Restebecken und Ablage

Breite: 100 cm
Tiefe:  50  cm
Farbton: anthrazit

liefern, Ausschnitt in der Arbeitsplatte herstellen und montieren.
Fixierung der Spühle an der Arbeitsplatte, Abdichten und Anschließen an das vorhandene Abwassersystem des Gebäudes mittels HT-Rohr.
Abwasseranschluss DN 70

Ansicht: Abbildung ähnlich
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Menge: 1,000 St

**02.04.0005 Mischarmatur**
Einhebel-Mischarmatur für Küche und zur Montage auf Arbeitsplatten bzw. Spühlbecken geeignet.

Oberfläche: Chrom, glänzend
Höhe:  280 mm bis 320 mm
Ausladung: 200 mm bis 250 mm
Schwenkbar

liefern und montieren, inkl. Anschluss an die vorhandenen Eckventiele des Gebäudes.

Form wie folgt:

Ansicht: Abbildung ähnlich

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Menge: 1,000 St

**02.04.0006 Induktionsfeld**
Induktions-Kochfeld

Systembreite: 600 mm
Montageart: aufliegend
Randeinfassung: Edelstahl
Anschlusswer: 7 - 8 kW

Kochzonen: mind. 4
Flexzone: ja
Bedienung: Slider-Touch
Boost-Funktion: Ja
Timer: Ja, mit Abschaltfunktion

Liefern und montieren, inkl. Anschluss an die
Herdanschlussdose durch geeignetes Fachpersonal.
inkl. passenden Ausschnitt der Arbeitsplatte herstellen.

kein Smart-Home-Gerät
Menge: 2,000 St

**02.04.0007 Kühlschrank**
Vollraumkühlschrank

Breite:  60 cm
Höhe:  180 - 210 cm
Nutzinhalt:  240 - 250 l
Energieeffizienzklasse: min. B
Tiefkühlfach: nein

liefern, aufstellen und Anschluss an den Stromkreislauf des Gebäudes

Ansicht: Abbildung ähnlich

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Menge: 2,000 St

**02.04.0008 Kühlschrank Kombi**
Vollraumkühlschrank

Breite:  60 cm
Höhe:  180 - 210 cm
Nutzinhalt:  240 - 250 l
Energieeffizienzklasse: min. B
Tiefkühlfach: nein

Liefern, Aufstellen und Anschluss an den Stromkreislauf des Gebäudes

Geteilt als Kühl- und Tiefkühlkombination
Teilung: Tiefkühl: 1/3  +/- 10 %
  Kühlen: 2/3  +/- 10 %
Menge: 1,000 St

**02.04.0009 Mikrowelle**
Mikrowelle, passend zum Mikrowellen-Umbauschrank liefern und montieren, inkl. Anschluss an das vorhandene Stromnetz.

Leistungsstufen: 6; max. 600 W
Grillfunktion: nein

Handhabung durch Einstellen der Leistung und Dauer, ohne Zusatzfunktionen, zur einfachen Bedienung.
(Wechselnde Nutzer, ohne Einweisung)

keine Smart-Home-Unterstützung
Menge: 2,000 St

**02.04.0010 Dunsthaube**
Dunsthaube für Umluft-Betrieb mit Kohlefilter

Oberfläche:  Edelstahl
Einbau:  nein, Solitärobjekt in Sichtqualität
Licht:  ja
Leistungsstufen: 3
Max. Geräuschpegel: 55 db(A)
Austauschbare Filter: ja
Oberfläche:  Edelstahl

Liefern und Montieren und Anschluss an das Stromnetz des
Gebäudes. Vorzugsweise als Direktverkabelung.

Inkl. Kohlefilter und 3 Ersatzfilter.
Menge: 2,000 St

**02.04.0011 Geschirrspühler**
Einbau-Geschirrspühler, mit Blende, passend zur Küche
als voll- oder teilintegrirertes Gerät.

Energieeffizienzklasse: A
Breite:  60 cm
Besteckschublade: ja
Schnellprogramm: max. 1 h

Warnanzeige bei fehlenden Verbauchsmaterialien, z.B.
Spezialsalz.

Keine Smart-Home-Unterstützung

Liefern und montieren, inkl. Anschluss an Wasser, Abwasser
und Strom des Gebäudes.
Menge: 1,000 St

#### Bereich 02.05 Putzmittel

**02.05.0001 Putzmittelschrank**
Putzmittelschrank, abschließbar

Korpus: Stahl, lackiert, hellgrau
Türen: Stahl, lackiert nach Wahl des AGe
Breite: 100 cm
Höhe:  195 cm
Tiefe:  50 cm

Ansicht: Abbildung ähnlich
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liefern und montieren
Menge: 1,000 St

**02.05.0002 Schwerlastregal**
Schwerlastregal aus Stahl und Kunststofffüße

Breite: 90 - 100 cm
Höhe:  190 - 200 cm
Tiefe:  45 - 55 cm
Last je Boden: 250 kg
Material: Stahl, verzinkt, Böden HDF-Platte
Koppelmöglichkeit: ja

liefern und montieren, ggf. koppeln.
Menge: 2,000 St
